# Grünflächenunterhaltung
Angebotsaufforderung (GAEB DA XML 3.1, DA83)
Projekt: 01
Währung: EUR
Erstellt mit: GXML Toolbox V3.3 R20230829, iTWO_64 V25.0.650, 09.09.2026

## Zusätzlicher Text
L e i s t u n g s v e r z e i c h n i s

Gewerk:  Straßenbegleitgrün Stadt Norderstedt

Bauvorhaben:  Straßenbegleitgrünpflege Rahmenvereinbarung 2027,
  opt. 2028, opt. 2029

Bauherr:  Stadt Norderstedt
  Die Oberbürgermeisterin
  Fachbereich Stadtpflege und Friedhöfe
  Rathausallee 50
  22846 Norderstedt

Gesamtplanung:  FB 702 Grünunterhaltung

Bei dieser Ausschreibung handelt es sich um eine Rahmenvereinbarung gemäß § 21 VgV.

Die Rahmenvereinbarung ist in 2 Lose unterteilt:
Los 1 umfasst den innerstädtischen Bereich Norderstedts (Pos. 1.1, 1.2, 1.3),
Los 2 umfasst den außerstädtischen Bereich Norderstedts (Pos. 2.1, 2.2, 2.3).

Es ist möglich für ein oder beide Lose ein Angebot abzugeben., jedoch können nicht beide Lose zusammen bezuschlagt werden.
Das wirtschaftlichste Angebot erhält den Zuschlag. Gibt ein Unternehmen für beide Lose das wirtschaftlichste Angebot ab, erhält es den Zuschlag auf das Los mit dem größeren Auftragsvolumen (Los 2). In diesem Fall erhält das Unternehmen, das das zweitwirtschaftlichste Angebot abgegeben hat den Zuschlag auf das Los mit dem kleineren Auftragsvolumen (Los 1).
Sollten mindestens zwei gleich wirtschaftliche Angebote abgegeben werden, so wird im 4-Augen-Prinzip ausgelost welcher Bieter welchen Zuschlag erhält.

Das Auftragsvolumen entspricht einem Schätzwert, welcher in etwa den Mindestabnahmemengen
der letzten Jahre entspricht. Das Auftragsvolumen wurde bestmöglich geschätzt, dennoch kann
das tatsächliche Auftragsvolumen von dieser Schätzung abweichen. Die als maximal angesetzte Anzahl der Pflegegänge entspricht dem beauftragten Volumen der letzten Jahre, mehr Pflegegänge sind nicht gewünscht, so dass die Arbeiten entsprechend dem vorgegebenen Turnus eingeteilt werden müssen.
Die qm-Mengen sind dem Grünflächenkataster entnommen und entsprechen exakt dem Auftragsvolumen mit Stand vom 09.2026.

Der Auftrag wird für den jeweils angegebenen Zeitraum für das Jahr 2027 erteilt, jeweils optional für das Jahr 2028 und 2029. Ob die Option für das jeweilige Jahr zum Tragen kommt wird der Firma im Frühjahr des Ausführungsjahres bekanntgegeben.

## 45 Straßenbegleitgrünpflege Rahmenvereinbarung
Datum: 09.09.2026

*Hinweis: Zusätzliche Technische Vertragsbedingungen*
Zusätzliche Technische Vertragsbedingungen (ZTV)

1.1 Art und Umfang der Mahdarbeiten
Bei den auszuführenden landschaftsgärtnerischen Arbeiten handelt es
sich um Mäharbeiten gemäß DIN 18919 im Straßenbegleitgrün und in Grünanlagen. Bei den Mäharbeiten handelt es sich um Gebrauchsrasen, Landschaftsrasen sowie Wälle/Mulden und Böschungen, siehe nachfolgende Definition zur Pflege. Die Mäharbeiten sind entsprechend der Mahdintervalle einzuplanen, Beginn der Arbeiten erst nach Zustimmung des AG. Die Mäharbeiten sind an aufeinanderfolgenden Tagen zügig - je Pflegeintervall innerhalb von max. 14 Kalendertagen - gemäß LV durchzuführen:
---------------------------------------------------------------------------------------------------------
Gebrauchsrasen:

Beginn der Arbeiten ab Mitte April, spätestens jedoch bis 22.04.
Abweichend hiervon erfolgt der Beginn der Arbeiten der ersten Beauftragung für 2027 beim Los 2 Außenbereich erst ab Anfang Juli, da die Arbeiten bis dahin noch vergeben sind.

Mahdintervalle April bis einschl. Juni: 2, 5- bis 3-wöchentlich
  Juli bis Ende November: 4- bis 4,5-wöchentlich

Häufigkeit  8 Mähgänge im Jahr

Schnitthöhe 6 cm

Max. Wuchshöhe: 14 cm

Werden die Mahdintervalle vom Auftragnehmer nicht eingehalten oder wächst der Rasen so stark, dass eine Wuchshöhe von mehr als 14 cm erreicht wird
und das Mahdgut deutlich sichtbar auf den Mahdflächen liegen bleibt, dann ist das Mahdgut aufzunehmen, abzutransportieren und zu entsorgen. Diese Leistungen einschließlich der Entsorgungsgebühren sind mit Abgabe des Angebotes abgegolten.

Eine Laubaufnahme hat nur nach Absprache mit dem AG zu erfolgen. Es sind bis zu 3 Laubgänge je Jahr vorgesehen, die einschl. Mähgang aber auch ohne Mähgang beauftragt werden.

Landschaftsrasen:

Mahdintervalle Nach Beauftragung innerhalb der 2. Jahreshälfte

Häufigkeit bis zu 2 Mähgänge im Jahr

Schnitthöhe 6 cm

Wuchshöhe: ca. 30 - 50 cm

Das Mähgut vom Landschaftsrasen ist aufzunehmen, aufzuladen, zu transportieren und zu entsorgen. Die Entsorgungskosten sind mit Abgabe des Angebotes mit abgegolten.

Für ggf. beauftragten zweiten Mähgang ist eine Laubaufnahme vorgesehen.
----------------------------------------------------------------------------------------------------------

Als Leistungsnachweise sind Fotos (1 Foto je erledigte Straße) in eine von der Stadt bereitgestellte Cloud online mit Straßennamen hochzuladen. Wenn alle Flächen einer Straße keiner Erledigung bedurften, sind diese nicht in Rechnung zu stellen. Bei fehlenden Nachweisen erfolgt keine Vergütung.
Die Abstimmung erfolgt mit Herr Fihlon Tel 040-523 062 144.
Vertretung bei Abwesesenheit ist Frau Mersmann Tel: 040 523 062 -104.

Bei Nichterbringung einer als erledigt gemeldeten Leistung ist innerhalb von 5 Werktagen Nacharbeit zu leisten, insofern die Flächen an repräsentativer Stelle oder in stark frequentierten Bereichen der Stadt liegen.

Der Auftragnehmer hat sich vor Angebotsabgabe ausreichend über den Zustand der Mähflächen zu informieren. Die Mähflächen werden vom Auftragnehmer
im vorgefundenen Zustand übernommen.

Auf einigen Mähflächen befinden sich "Tuffs" aus Frühblühern (z.B. Tulpen, Narzissen). Diese "Tuffs" sind bis zum Einziehen der oberirdischen Pflanzenteile beim Mähen auszusparen und anschließend nach Rücksprache mit dem Auftraggeber abzumähen / abzufahren. Auch anderweitig dicht in Blüte stehende Flächen (selbst von aufgekommenem Wildblumen) sind auszusparen und nach der Blüte abzumähen / abzufahren.
Jeglicher auf den Rasenflächen liegender (Plastik-)Müll und anderer
Unrat, Steine,  Astwerk, Fallobst sind bei jedem Mähgang im Vorwege abzusammeln, abzutransportieren und zu entsorgen. Hierfür haben die Kolonnen Müllsäcke und Müllzangen einzusetzen, Handschuhe zu tragen und Fremdkörper größer als Zigarettenstummel/Kronkorken bei zumutbarer Menge vor Ort aufzuladen. Bei Fremdkörpern unzumutbarer Größe oder Menge ist der AG zu informieren. Bei nicht abgesammelten und (versehentlich) geschredderten Fremdkörpern ist unverzüglich Nacharbeit zu leisten. Diese vorgenannte Leistung ist mit Abgabe des Angebotes abgegolten und wird nicht gesondert vergütet.

Innerhalb der Mahdflächen befinden sich zum Teil zu erhaltende und zu schonende Einrichtungen wie Wege, Zaunanlagen, Poller, Findlinge, Pflanzkästen, Mastleuchten, Schilder, Vorsorgungskästen, Schächte, Leitpfosten, Hydranten, Bäume, Gehölze, Stauden etc., die eine Nacharbeit bzw. ebenso Freischneidearbeiten notwendig machen. Wildkrautüberwuchs in gleicher Ebene (also bspw. nicht unterhalb des Bordsteins) auf Pflaster, Bordstein, Platten, etc. ist bis zu 20 cm nachzuarbeiten, ebenso wie in diesem Abstand angrenzend liegendes Laub und auch Unrat abzufahren sind. Zu Bäumen und gepflanzten Sträuchern ist generell ein Mindestabstand von 20 cm einzuhalten, um Beschädigungen vorzubeugen. Eine Nacharbeit hat hier nicht zu erfolgen. Diese Nacharbeiten bzw. Freischneidearbeiten sind mit Abgabe des Angebotes mit abgegolten und werden nicht gesondert vergütet.
Der Aufwuchs von Gehölzsämlingen innerhalb der Mahdflächen ist nicht erwünscht, so dass diese bei jedem Mähgang zu mähen sind. Wird diese Leistung versäumt sind diese nachträglich zu roden, abzufahren und zu entsorgen.

Verunreinigungen an Plätzen, auf Straßen und Wegen, die durch die
Mäharbeiten entstehen, sind sofort zu Lasten des Auftragnehmers zu beseitigen. Diese Reinigungsarbeiten werden nicht gesondert vergütet, sondern sind in die Einheitspreise mit einzurechnen. Sämtliche Entsorgungskosten die in Zusammenhang mit den Mahdarbeiten stehen sind mit Abgabe des Angebotes abgegolten.

1.2 Personal- und Maschinenanforderungen
Für die Mahdarbeiten im Stadtbereich von Norderstedt sind dauerhaft beschäftigte Mitarbeiter vor Ort notwendig, ausgestattet mit Großflächenmächern; Handmähern; Freischneidern (ausschließlich mit gegenläufig rotierenden Messerblättern, kein Faden) und Laubpuster /-sauger. Die Freischneider dürfen ausschließlich akkubetrieben sein. Außerhalb der Laubsaison sind ausschließlich akkubetriebene Laubpuster zu verwenden. Zur Laubsaison können auch motorbetriebene Laubpuster verwendet werden. Alle Geräte müssen in einem einwandfreien technischen Zustand sein. Dazu gehört auch, dass der Mähschutz während der gesamten Arbeiten montiert ist. Messer/ Klingen für sauberes Schnittbild stets schärfen.

Der einzusetzende Maschinenpark ist auf Nachfrage bei einer möglichen Auftragserteilung zu Beginn der Arbeiten bei einem Vor-Ort-Termin vorzuzeigen.

Für entstandene Schäden bspw. Steinschlag, haftet der Auftragnehmer in vollem Umfang und hat den AG umgehend darüber zu informieren.

Bei Auftragsvergabe ist dem AG die verantwortliche Person mit Kontaktdaten zu benennen, die die Mahdarbeiten anleiten wird. Der Auftragnehmer benennt einen bei den Arbeiten vor Ort tätigen Ansprechpartner, der Deutsch auf dem Niveau "kompetente Sprachverwendung" beherrscht.

Die Mitarbeiter sind fortlaufend in deren Aufgaben zu unterweisen und deren Gefährdungsbeurteilung anhand der Beauftragungen anzupassen sowie die daraus resultierenden Maßnahmen umzusetzen.
Die Mitarbeiter sind regelmäßig wiederkehrend im Umgang mit den verwendeten Geräten und Maschinen sowie deren Wartung zu schulen sowie Arbeiten im Straßenverkehr und Erste Hilfe zu schulen.

1.3 Schutzmaßnahmen
Vorhandene und zu erhaltene Einrichtungen wie u.a. Wege, Zaunanlagen,
Poller, Findlinge, Mastleuchten, Schilder, Schaltschränke, Gebäude, Schächte,
Leitpfosten, Hydranten sind zu berücksichtigen und zu schonen. Beschädigungen
sind dem Auftraggeber und dem Geschädigten unverzüglich mitzuteilen. Der
Auftragnehmer (AN) haftet für Schäden, die durch seine Arbeiten entstanden sind.
Durch den AN beschädigte Einrichtungen sind zu Lasten des AN in den
ursprünglichen Zustand wiederherzustellen.

Durch den Auftragnehmer festgestellte Gefahrenquellen sind dem Auftraggeber
umgehend mitzuteilen. In dringenden Fällen ist die Gefahrenstelle bereits vor der
Schadensmeldung sofort zu sichern.

Fahrzeuge, Geräte und Maschinen sind so abzustellen, bzw. zu lagern, dass
eine Gefährdung von Personen und dem gesamten Verkehr ausgeschlossen ist.
Die Haftung trägt der Auftragnehmer.

Während der Mäharbeiten ist vorrangig Rücksicht auf Fußgänger, Radfahrer und bspw. (Haus-)Tiere zu nehmen. Des Weiteren ist genügend Abstand zu Fahrzeugen einzuhalten.

1.4 Arbeitssicherheit und Arbeitsschutz

Mit Übergabe des Angebotes erklärt der Bieter, dass er die Unfallverhütungsvorschriften der Gartenbau-Berufsgenossenschaft einhält und für die Dauer der Maßnahmen die erforderlichen Sicherheitseinrichtungen und Sicherheits-Geräte bereitstellt gemäß den aktuellen Richtlinien für die Verkehrssicherung wie RSA, ZTV-SA, MVAS, RUB, ASR insbesondere ASR A 5.2.

Darüber hinaus ist vor Auftragsvergabe mind. ein aktueller Ausbildungsnachweis (wie z.B. für die Verkehrssicherung/Baustellensicherung gemäß Anforderungen des MVAS (Baustellensicherung im öffentlichen Straßenraum) und aktueller RSA (Richtlinien für die Sicherung von Arbeitsstellen an Straßen) von tatsächlich vor Ort eingesetztem Personal im Vorwege vorzulegen.

1.5 Baustellensicherung/ Sicherung der Arbeitsstellen/ Verkehrssicherung
Sämtliche Mitarbeiter tragen während der gesamten Zeit der durchzuführenden Mäharbeiten Warnkleidung gem. EN ISO 20471 Kleidung Klasse 3 in fluoreszierendem orange-rot oder gelb (Hose+Jacke)

Während der gesamten Mäharbeiten hat der Auftragnehmer eigenverantwortlich die Verkehrssicherung / Baustellensicherung durchzuführen.
Für die Mäharbeiten im gesamten Straßenbereich sind entsprechende Anträge eigenverantwortlich durch den Auftragnehmer vor Beginn der Mäharbeiten beim Team Verkehrsaufsicht (040/53595-299 / verkehrsaufsicht@norderstedt.de) der Stadt Norderstedt ca. 2 Wochen im Voraus zu stellen. Die Aufwendungen hierfür sind mit Abgabe des Angebotes mit abgegolten. Die Gebühren vom Team Verkehrsaufsicht der Stadt Norderstedt begleicht der Auftraggeber nach Nachweis der geleisteten Zahlungen und Inrechnungstellung.

Diese Verkehrssicherungen erfolgen gem. den Angaben des Team Verkehrsaufsicht der Stadt Norderstedt mit entsprechenden Barken bzw. Hütchen und Verkehrsschildern, Rundumleuchte. Entsprechende Barken, Hütchen, Verkehrsschilder und Rundumleuchte sind entsprechend der gesamten Zeit der Arbeiten vorzuhalten, aufzustellen und abzubauen
gemäß den aktuellen Richtlinien:
"Richtlinien und Zusätzliche Technische Vertragsbedingungen für die Sicherung von Arbeitsstellen an Straßen (RSA und ZTV-SA)“ bzw. aktuelle RSA 21,
„Merkblatt über Rahmenbedingungen für erforderliche Fachkenntnisse zur Verkehrssicherung von Arbeitsstellen an Straßen“ (MVAS),
"Richtlinien für Umleitungsbeschilderungen“ (RUB),
„Technische Regeln für Arbeitsstätten“ (ASR) insbesondere
„Anforderungen an Arbeitsplätze und Verkehrswege auf Baustellen im Grenzbereich zum Straßenverkehr - Straßenbaustellen“ (ASR A5.2).

Durch die Verkehrssicherungspflicht entstandene Schäden gehen zu Lasten des Auftragsnehmers.
Die Haftung für die Verkehrssicherung und die Baustellensicherung trägt allein der Auftragnehmer.

KFZ-Warnmarkierungen nach DIN 30710 sind - wenn nicht DIN-gerecht vorhanden - im Falle einer Wiederbeauftragung im folgenden Jahr anzubringen.

1.6 Schutzzeiten und Immissionen
Aufgrund der benachbarten Wohnbebauung sind die gesetzlichen Ruhezeiten  unbedingt einzuhalten.
Das aktuelle Bundes- Immissionsschutzgesetz ist ebenfalls unbedingt einzuhalten.
An Sonn- und Feiertagen darf keine (Nach-)Arbeit erfolgen,
Die aktuelle Geräte- und Maschinenlärmschutzverordnung - BImSchV - zur Durchführung des Bundesimmissionsschutzgesetzes ist einzuhalten.

1.7 Entsorgung
Abfuhr und Enddeponierung aller bei den Pflegemaßnahmen anfallenden Rest- und Abfallstoffe (Restmüll) und Mahdschnitt erfolgen zu Lasten des AN und sind mit Abgabe des Angebotes abgegolten.

Anlagen:

Übersichtsplan

Mengenkalkulation Gebrauchsrasen und Laubaufnahme

Mengenkalkulation Landschaftsrasen und Laubaufnahme

Mengenkalkulation Rasenmulden und Laubaufnahme

(Die qm-Mengen sind aus dem Grünflächenkataster errechnet und entsprechen
exakt dem Auftragsvolumen vom Stand 09.2026.)

Die zu bearbeitenden Flächen können im Geoportal der Stadt Norderstedt eingesehen werden. Auf Nachfrage wird die Handhabung erläutert. Mit einem mobilen Endgerät (Smartphone oder Tablet) ermöglicht dies dem Auftragnehmer die Ortung des eigenen Standorts sowie der zu bearbeitenden Grünflächen. Diese anwenderfreundliche Vorgabe erleichtert eine Abarbeitung vor Ort durch die einzusetzenden Kolonnen, da diese keine ausgedruckten Pläne mit sich führen.

Ende der "Zusätzliche Technische Vertragsbedingungen"

"Weitere Besondere Vertragsbedingungen"

7.1 Ausführungszeit 2027 und jeweils optional für die Jahre 2028 und 2029

Die Rasenmahdarbeiten werden für das Jahr 2027 und jeweils optional für die Jahre 2028 und 2029 vergeben.

Ob die Option für das Jahr 2028 bzw. 2029 zum Tragen kommt, wird der Firma jeweils im Frühjahr des Ausführungsjahres bekannt gegeben.

7.2 Ausführungsfrist
Beginn der Arbeiten mit der Mahd des Gebrauchsrasens nach Auftragserteilung.

Wiederbeauftragungen:
Die Pflegeperiode des jeweiligen Ausführungsjahres beginnt witterungsabhängig im April und endet mit der Laubsaison im Frühjahr des darauffolgenden Jahres.

Beginn der Arbeiten im jeweiligen Ausführungsjahr ab Mitte April, spätestens jedoch bis 22.04., außer im Außenbereich Los 2 bei erstmaliger Auftragserteilung in 2027 Beginn erst Anfang Juli, da die Flächen bis dahin noch anderweitig vergeben sind. Der Beginn der Mäharbeiten ist mit dem Auftraggeber abzustimmen,

Die einzelnen Pflegegänge sind generell in gleichmäßig zeitlichem Abstand gemäß der oben genannten Mahdintervalle an hintereinander laufenden Tagen durchzuführen.

Die Pflegegänge sind immer den Erfordernissen und der Ausschreibung entsprechend durchzuführen. Ein Aufschub termingebundener Maßnahmen zugunsten günstigerer Disposition des AN ist nicht gestattet.

7.3 Versicherung
Der Auftragnehmer hat sich gegen Haftpflicht- und Obhutsschäden (Personen-und Sachschäden) für die Zeit der Arbeiten bis zum Ablauf der Arbeiten ausreichend zu versichern. Als Bestätigung hierfür gilt die Abgabe des Angebotes.
Dem Auftraggeber ist im Vorwege die ausreichende Versicherung schriftlich oder durch Einsicht in die Versicherungspolicen nachzuweisen. Die Verkehrssicherungspflicht während der gesamten Arbeiten des AN auf der Baustelle obliegt allein dem Auftragnehmer. Bei Anliegen von (auch zu Unrecht geforderten) Haftungsansprüchen bspw. von Bürgern ist der AG unaufgefordert über die Absprachen, Beantwortungen bzw. Bearbeitung zu informieren.

7.4 Gerichtsstand
Gerichtsstand ist die Stadt Norderstedt.

7.5 Nachunternehmer (andere Unternehmen)
Die ausgeschriebenen Leistungen sind im eigenen Betrieb mit eigenem Personal auszuführen. Sollte die Beauftragung eines Nachunternehmers beabsichtigt sein, ist dies ausdrücklich vorab schriftlich zu erklären und das Einverständnis des Auftraggebers zu diesem Nachunternehmer einzuholen. Der Auftragnehmer darf Leistungen nur an Nachunternehmer übertragen, die fachkundig, leistungsfähig und zuverlässig sind. Dazu gehört auch, dass sie ihren gesetzlichen Verpflichtungen zur Zahlung von Steuern und Sozialabgaben nachgekommen sind und die gewerberechtlichen Voraussetzungen erfüllen sowie Nachweis sonstiger geforderter Unterlagen. Dies ist nachzuweisen durch Einreichen aller Unterlagen. Er hat die Nachunternehmer bei Anforderung eines Angebotes davon in Kenntnis zu setzen, dass es sich um einen öffentlichen Auftrag handelt und das LV vollständig auszuhändigen.
Der Auftragnehmer hat vor der beabsichtigten Übertragung Art und Umfang der Leistungen sowie Name, Anschrift und Berufsgenossenschaft (einschließlich Mitgliedsnummer) des hierfür vorgesehenen Nachunternehmers schriftlich bekannt zu geben. Der Auftraggeber kann ohne Angabe von Gründen  Nachunternehmer ablehnen und einfordern, dass dieser ersetzt wird. Bei Nichtleistung oder Verzug eines Nachunternehmers sind säumige Leistungen im eigenen Betrieb mit eigenem Personal auszuführen.

7.6 Lohn- und Stoffpreisänderungen
Lohnpreisänderungen und Stoffpreisänderungen werden während den gesamten Ausführungszeiten nicht berücksichtigt. Die angebotenen Preise gelten für die gesamte Dauer der Pflegearbeiten als Festpreise.

7.7 Abrechnung/ Abnahme
Die in der Ausschreibung festgelegte Anzahl der Mähgänge ist maximal vorgesehen. Die Bauleitung gibt die genaue Anzahl der Pflegedurchgänge vor. Sie darf nur in Absprache mit der Bauleitung über - oder unterschritten werden.

Der Beginn der Arbeiten, auch jeder einzelne Pflegedurchgang, ist rechtzeitig (ca. 1 Woche vor Beginn) dem Auftraggeber anzuzeigen, bzw. mit ihm abzustimmen (Erfordernisse witterungsbedingt).

Nach Ablauf der vertraglich festgelegten Pflegezeit müssen die Anlagen in einem einwandfreien Zustand an den Auftraggeber übergeben werden. Hierzu wird eine förmliche Abnahme durchgeführt. Der Abnahmetermin ist vom Auftragnehmer schriftlich beim Auftraggeber zu beantragen.

Ende der "Weitere Besondere Vertragsbedingungen"

### Bereich 1 Los 1 Innerstädtischer Bereich

#### Abschnitt 1.1 2027

**1.1.10 Gebrauchsrasen mähen, max. 6 Schnitte in Einzelflächen**
Gebrauchsrasen mähen,
Flächengröße in Einzelflächen von 1 qm bis über 1000 qm,
siehe hierzu die ZTV Punkt 1.1 und Punkt 1.2.
(ca. 112 Straßen)
Mahdarbeiten gemäß DIN 18919,
im Straßenbegleitgrün
mit unterschiedlichen topographischen Gegebenheiten,

Die zu bearbeitenden Flächen sind digital im Geoportal der Stadt Norderstedt abzurufen.

Anzahl der zu kalkulierenden Schnitte im Jahr max. 6 mal.

(Die jährliche Gesamtarbeitsleistung beträgt 383.718 qm aufgeteilt auf max. 6 Mähgänge je 63.953 qm.)

Bestehend aus ca.
63.953 qm Mahdfläche x max. 6 Mähgänge
Abrechnung je einem m² Rasenmahd
Menge: 383718,000 qm

**1.1.20 Laubaufnahme, max. 1 Laubgang auf Flächen der Vor-Pos.**
Laubaufnahme auf Gebrauchsrasenflächen der Vorposition. Beauftragung nach Absprache als extra Leistung ohne Mähgang.

Laub aufnehmen, laden, transportieren und entsorgen.
Flächengröße in Einzelflächen von 1 qm bis über 1000 qm,
(ca. 112 Straßen)

(Die jährliche Gesamtarbeitsleistung beträgt 63.953 qm.)

Bestehend aus ca.
63.953 qm Laubaufnahmefläche x max. 1 Laubgang
Abrechnung je m² aufgenommener Fläche
Menge: 63953,000 qm

**1.1.30 Gebrauchsrasen mähen einschl. Laubaufnahme, max. 2 Pflegegänge auf Flächen der Vor-Pos.**
Gebrauchsrasen mähen wie Pos. 1.1.10, jedoch einschließlich Laubaufnahme wie in der Vorposition.

Anzahl der zu kalkulierenden Pflegegänge im Jahr max. 2 mal.

(Die jährliche Gesamtarbeitsleistung beträgt 127.906 qm aufgeteilt auf max. 2 Pflegegänge je 63.953 qm.)

Bestehend aus ca.
63.953 qm Mahd- und Laubaufnahmefläche x max. 2 Pflegegänge
Abrechnung je einem m² Rasenmahd einschl. Laubaufnahme
Menge: 127906,000 qm

**1.1.40 Landschaftsrasen mähen, max. 1 Schnitt in Einzelflächen**
Landschaftsrasen mähen einschl. Mahdgutaufnahme,
Flächengröße Einzelflächen von 1 qm bis ca. 1000 qm.
siehe hierzu die ZTV Punkt 1.1 und Punkt 1.2.
(ca. 37 Straßen)
Mahdarbeiten gemäß DIN 18919,
im Straßenbegleitgrün
mit unterschiedlichen topographischen Gegebenheiten.
Mahd mit Balkenmäher.

Die zu bearbeitenden Flächen sind digital im Geoportal der Stadt Norderstedt abzurufen.

Anzahl der zu kalkulierenden Schnitte im Jahr max. 1 mal,
Ende Juli.

(Die jährliche Gesamtarbeitsleistung beträgt 17.227 qm.)

Bestehend aus ca.
17.227 qm Mahdfläche x max. 1 Mähgang
Abrechnung je einem m² Rasenmahd
Menge: 17227,000 qm

**1.1.50 Landschaftsrasen mähen einschl. Laubaufnahme, max. 1 Pflegegang auf Flächen der Vor-Pos.**
Landschaftsrasen mähen,
wie in der Vorposition, jedoch einschließlich Laubaufnahme.

Laub aufnehmen, laden, transportieren und entsorgen.
Flächengröße Einzelflächen von 1 qm bis ca. 1000 qm,

Anzahl der zu kalkulierenden Pflegegänge im Jahr max. 1 mal,
Ende November.

(Die jährliche Gesamtarbeitsleistung beträgt 17.227 qm.)

Bestehend aus ca.
17.227 qm Mahd- und Laubaufnahmefläche x max. 1 Pflegegang
Abrechnung je einem m² Rasenmahd einschl. Laubaufnahme
Menge: 17227,000 qm

**1.1.60 Landschaftsrasen mähen im Wall- und Muldenbereich, max. 1 Schnitt in Einzelflächen**
Landschaftsrasen mähen einschl. Mahdgutaufnahme,
Flächengröße Einzelflächen von 1 qm bis ca. 1000 qm,
siehe hierzu die ZTV Punkt 1.1 und Punkt 1.2.
(ca. 10 Straßen)
Mahdarbeiten gemäß DIN 18919,
jedoch sind die Mäharbeiten im Wallbereich oder  im Bereich von Mulden bzw. Gräben entlang von Straßen durchzuführen;
diese Arbeiten können nur mit Freischneidern bzw. Handmähern ausgeführt werden,
max. Wallhöhe bis ca. 1,30 m,
Neigungsverhältnisse von ca. 1:2 bis ca. 1:1;

Die zu bearbeitenden Flächen sind digital im Geoportal der Stadt Norderstedt abzurufen.

Anzahl der zu kalkulierenden Schnitte im Jahr max. 1 mal,
Ende Juli.

(Die jährliche Gesamtarbeitsleistung beträgt 2.869 qm.)

Bestehend aus ca.
2.869 qm Mahdfläche x max. 1 Mähgang
Abrechnung je einem m² Rasenmahd
Menge: 2869,000 qm

**1.1.70 Landschaftsrasen mähen im Wall- und Muldenbereich, einschl. Laubaufnahme, max. 1 Pflegegang auf Flächen der Vor-Pos.**
Landschaftsrasen mähen im Wall- und Muldenbereich,
wie in der Vorposition, jedoch einschließlich Laubaufnahme.

Laub aufnehmen, laden, transportieren und entsorgen.
Flächengröße Einzelflächen von 1 qm bis ca. 1000 qm,

Anzahl der zu kalkulierenden Pflegegänge im Jahr max. 1 mal,
Ende November.

(Die jährliche Gesamtarbeitsleistung beträgt 2.869 qm)

Bestehend aus ca.
2.869 qm Mahd- und Laubaufnahmefläche x max. 1 Pflegegang
Abrechnung je einem m² Rasenmahd einschl. Laubaufnahme
Menge: 2869,000 qm

**1.1.80 Böschungsbereich mähen, max. 1 Schnitt**
Böschungsbereich mähen im Bereich von Wällen (wie in Oadby-and-Wigston-Straße / Rathausallee) durchführen.
Flächengröße Einzelflächen von 100 qm bis ca . 1500 qm,
siehe hierzu die ZTV Punkt 1.1 und Punkt 1.2.
(ca . 2 Straßen)
Mahdarbeiten gemäß DIN 18919,
Wuchshöhe bis ca. 1,20 m, aufkommende Brombeeren und
Jungbäume sind mit zu entfernen,
entlang viel befahrener Straßen.
Auf den Flächen befinden sich mehrere gepflanzte Bäume, zu
denen bei der Mahd 20 cm Abstand einzuhalten sind .
Wallhöhen von ca . 1,50 m bis ca . 5,50 m
Steigungsverhältnisse von ca . 1:2 bis ca . 1:1,2
Einschließlich Aufnehmen und Aufladen des Mähgutes, Abtransport und Entsorgung.

Anzahl der zu kalkulierenden Pflegegänge im Jahr max. 1 mal,
Ende Juli.

(Die jährliche Gesamtarbeitsleistung beträgt 3.779 qm.)

Bestehend aus ca.
3.779 qm Böschungsfläche x max. 1 Pflegegang
Abrechnung je einem m² Rasenmahd
Menge: 3779,000 qm

**1.1.90 Sicherung der Pflegearbeiten**
*** Pauschalposition
Sicherung der Pflegearbeiten
(siehe ZTV Punkt 1.4 und 1.5)
entlang von Straßen
während der gesamten Zeit der durchzuführenden Mähdurchgänge der Pos. 1.1.10 bis Pos. 1.1.80 herstellen.

Die Gebühren vom Team Verkehrsaufsicht der Stadt Norderstedt begleicht der Auftraggeber durch unaufgeforderten Nachweis der geleisteten Zahlungen und Inrechnungstellung.
Menge: 1,000 PSCH

#### Abschnitt 1.2 2028

**1.2.10 Gebrauchsrasen mähen, max. 6 Schnitte in Einzelflächen**
Gebrauchsrasen mähen wie Pos. 1.1.10.

Anzahl der zu kalkulierenden Schnitte im Jahr max. 6 mal.

(Die jährliche Gesamtarbeitsleistung beträgt 383.718 qm aufgeteilt auf max. 6 Mähgänge je 63.953 qm.)

Bestehend aus ca.
63.953 qm Mahdfläche x max. 6 Mähgänge
Abrechnung je einem m² Rasenmahd
Menge: 383718,000 qm

**1.2.20 Laubaufnahme, max. 1 Laubgang auf Flächen der Vor-Pos.**
Laubaufnahme auf Gebrauchsrasenflächen wie Pos. 1.1.20.

(Die jährliche Gesamtarbeitsleistung beträgt 63.953 qm.)

Bestehend aus ca.
63.953 qm Laubaufnahmefläche x max. 1 Laubgang
Abrechnung je m² aufgenommener Fläche
Menge: 63953,000 qm

**1.2.30 Gebrauchsrasen mähen einschl. Laubaufnahme, max. 2 Pflegegänge auf Flächen der Vor-Pos.**
Gebrauchsrasen mähen wie Pos. 1.1.10, jedoch einschließlich Laubaufnahme wie in der Vorposition.

Anzahl der zu kalkulierenden Pflegegänge im Jahr max. 2 mal.

(Die jährliche Gesamtarbeitsleistung beträgt 127.906 qm aufgeteilt auf max. 2 Pflegegänge je 63.953 qm.)

Bestehend aus ca.
63.953 qm Mahd- und Laubaufnahmefläche x max. 2 Pflegegänge
Abrechnung je einem m² Rasenmahd einschl. Laubaufnahme
Menge: 127906,000 qm

**1.2.40 Landschaftsrasen mähen, max. 1 Schnitt in Einzelflächen**
Landschaftsrasen mähen einschl. Mahdgutaufnahme, wie Pos. 1.1.40.

Anzahl der zu kalkulierenden Schnitte im Jahr max. 1 mal,
Ende Juli.

(Die jährliche Gesamtarbeitsleistung beträgt 17.227 qm.)

Bestehend aus ca.
17.227 qm Mahdfläche x max. 1 Mähgang
Abrechnung je einem m² Rasenmahd
Menge: 17227,000 qm

**1.2.50 Landschaftsrasen mähen einschl. Laubaufnahme, max. 1 Pflegegang auf Flächen der Vor-Pos.**
Landschaftsrasen mähen,
wie in der Vorposition, jedoch einschließlich Laubaufnahme.

Laub aufnehmen, laden, transportieren und entsorgen.
Flächengröße Einzelflächen von 1 qm bis ca. 1000 qm,

Anzahl der zu kalkulierenden Pflegegänge im Jahr max. 1 mal,
Ende November.

(Die jährliche Gesamtarbeitsleistung beträgt 17.227 qm.)

Bestehend aus ca.
17.227 qm Mahd- und Laubaufnahmefläche x max. 1 Pflegegang
Abrechnung je einem m² Rasenmahd einschl. Laubaufnahme
Menge: 17227,000 qm

**1.2.60 Landschaftsrasen mähen im Wall- und Muldenbereich, max. 1 Schnitt in Einzelflächen**
Landschaftsrasen mähen im Wall- und Muldenbereich einschl. Mahdgutaufnahme, wie Pos. 1.1.60.

Anzahl der zu kalkulierenden Schnitte im Jahr max. 1 mal,
Ende Juli.

(Die jährliche Gesamtarbeitsleistung beträgt 2.869 qm.)

Bestehend aus ca.
2.869 qm Mahdfläche x max. 1 Mähgang
Abrechnung je einem m² Rasenmahd
Menge: 2869,000 qm

**1.2.70 Landschaftsrasen mähen im Wall- und Muldenbereich, einschl. Laubaufnahme, max. 1 Pflegegang auf Flächen der Vor-Pos.**
Landschaftsrasen mähen im Wall- und Muldenbereich,
wie in der Vorposition, jedoch einschließlich Laubaufnahme.

Laub aufnehmen, laden, transportieren und entsorgen.
Flächengröße Einzelflächen von 1 qm bis ca. 1000 qm,

Anzahl der zu kalkulierenden Pflegegänge im Jahr max. 1 mal,
Ende November.

(Die jährliche Gesamtarbeitsleistung beträgt 2.869 qm)

Bestehend aus ca.
2.869 qm Mahd- und Laubaufnahmefläche x max. 1 Pflegegang
Abrechnung je einem m² Rasenmahd einschl. Laubaufnahme
Menge: 2869,000 qm

**1.2.80 Böschungsbereich mähen, max. 1 Schnitt**
Böschungsbereich mähen im Bereich von Wällen einschließlich Aufnehmen und Aufladen des Mähgutes, Abtransport und Entsorgung, wie Pos. 1.1.80.

Anzahl der zu kalkulierenden Pflegegänge im Jahr max. 1 mal,
Ende Juli.

(Die jährliche Gesamtarbeitsleistung beträgt 3.779 qm.)

Bestehend aus ca.
3.779 qm Böschungsfläche x max. 1 Pflegegang
Abrechnung je einem m² Rasenmahd
Menge: 3779,000 qm

**1.2.90 Sicherung der Pflegearbeiten**
*** Pauschalposition
Sicherung der Pflegearbeiten
(siehe ZTV Punkt 1.4 und 1.5)
entlang von Straßen
während der gesamten Zeit der durchzuführenden Mähdurchgänge der Pos. 1.2.10 bis Pos. 1.2.80 herstellen.

Die Gebühren vom Team Verkehrsaufsicht der Stadt Norderstedt begleicht der Auftraggeber durch unaufgeforderten Nachweis der geleisteten Zahlungen und Inrechnungstellung.
Menge: 1,000 PSCH

#### Abschnitt 1.3 2029

**1.3.10 Gebrauchsrasen mähen, max. 6 Schnitte in Einzelflächen**
Gebrauchsrasen mähen wie Pos. 1.1.10.

Anzahl der zu kalkulierenden Schnitte im Jahr max. 6 mal.

(Die jährliche Gesamtarbeitsleistung beträgt 383.718 qm aufgeteilt auf max. 6 Mähgänge je 63.953 qm.)

Bestehend aus ca.
63.953 qm Mahdfläche x max. 6 Mähgänge
Abrechnung je einem m² Rasenmahd
Menge: 383718,000 qm

**1.3.20 Laubaufnahme, max. 1 Laubgang auf Flächen der Vor-Pos.**
Laubaufnahme auf Gebrauchsrasenflächen wie Pos. 1.1.20.

(Die jährliche Gesamtarbeitsleistung beträgt 63.953 qm.)

Bestehend aus ca.
63.953 qm Laubaufnahmefläche x max. 1 Laubgang
Abrechnung je m² aufgenommener Fläche
Menge: 63953,000 qm

**1.3.30 Gebrauchsrasen mähen einschl. Laubaufnahme, max. 2 Pflegegänge auf Flächen der Vor-Pos.**
Gebrauchsrasen mähen wie Pos. 1.1.10, jedoch einschließlich Laubaufnahme wie in der Vorposition.

Anzahl der zu kalkulierenden Pflegegänge im Jahr max. 2 mal.

(Die jährliche Gesamtarbeitsleistung beträgt 127.906 qm aufgeteilt auf max. 2 Pflegegänge je 63.953 qm.)

Bestehend aus ca.
63.953 qm Mahd- und Laubaufnahmefläche x max. 2 Pflegegänge
Abrechnung je einem m² Rasenmahd einschl. Laubaufnahme
Menge: 127906,000 qm

**1.3.40 Landschaftsrasen mähen, max. 1 Schnitt in Einzelflächen**
Landschaftsrasen mähen einschl. Mahdgutaufnahme, wie Pos. 1.1.40.

Anzahl der zu kalkulierenden Schnitte im Jahr max. 1 mal,
Ende Juli.

(Die jährliche Gesamtarbeitsleistung beträgt 17.227 qm.)

Bestehend aus ca.
17.227 qm Mahdfläche x max. 1 Mähgang
Abrechnung je einem m² Rasenmahd
Menge: 17227,000 qm

**1.3.50 Landschaftsrasen mähen einschl. Laubaufnahme, max. 1 Pflegegang auf Flächen der Vor-Pos.**
Landschaftsrasen mähen,
wie in der Vorposition, jedoch einschließlich Laubaufnahme.

Laub aufnehmen, laden, transportieren und entsorgen.
Flächengröße Einzelflächen von 1 qm bis ca. 1000 qm,

Anzahl der zu kalkulierenden Pflegegänge im Jahr max. 1 mal,
Ende November.

(Die jährliche Gesamtarbeitsleistung beträgt 17.227 qm.)

Bestehend aus ca.
17.227 qm Mahd- und Laubaufnahmefläche x max. 1 Pflegegang
Abrechnung je einem m² Rasenmahd einschl. Laubaufnahme
Menge: 17227,000 qm

**1.3.60 Landschaftsrasen mähen im Wall- und Muldenbereich, max. 1 Schnitt in Einzelflächen**
Landschaftsrasen mähen im Wall- und Muldenbereich einschl. Mahdgutaufnahme, wie Pos. 1.1.60.

Anzahl der zu kalkulierenden Schnitte im Jahr max. 1 mal,
Ende Juli.

(Die jährliche Gesamtarbeitsleistung beträgt 2.869 qm.)

Bestehend aus ca.
2.869 qm Mahdfläche x max. 1 Mähgang
Abrechnung je einem m² Rasenmahd
Menge: 2869,000 qm

**1.3.70 Landschaftsrasen mähen im Wall- und Muldenbereich, einschl. Laubaufnahme, max. 1 Pflegegang auf Flächen der Vor-Pos.**
Landschaftsrasen mähen im Wall- und Muldenbereich,
wie in der Vorposition, jedoch einschließlich Laubaufnahme.

Laub aufnehmen, laden, transportieren und entsorgen.
Flächengröße Einzelflächen von 1 qm bis ca. 1000 qm,

Anzahl der zu kalkulierenden Pflegegänge im Jahr max. 1 mal,
Ende November.

(Die jährliche Gesamtarbeitsleistung beträgt 2.869 qm)

Bestehend aus ca.
2.869 qm Mahd- und Laubaufnahmefläche x max. 1 Pflegegang
Abrechnung je einem m² Rasenmahd einschl. Laubaufnahme
Menge: 2869,000 qm

**1.3.80 Böschungsbereich mähen, max. 1 Schnitt**
Böschungsbereich mähen im Bereich von Wällen einschließlich Aufnehmen und Aufladen des Mähgutes, Abtransport und Entsorgung, wie Pos. 1.1.80.

Anzahl der zu kalkulierenden Pflegegänge im Jahr max. 1 mal,
Ende Juli.

(Die jährliche Gesamtarbeitsleistung beträgt 3.779 qm.)

Bestehend aus ca.
3.779 qm Böschungsfläche x max. 1 Pflegegang
Abrechnung je einem m² Rasenmahd
Menge: 3779,000 qm

**1.3.90 Sicherung der Pflegearbeiten**
*** Pauschalposition
Sicherung der Pflegearbeiten
(siehe ZTV Punkt 1.4 und 1.5)
entlang von Straßen
während der gesamten Zeit der durchzuführenden Mähdurchgänge der Pos. 1.3.10 bis Pos. 1.3.80 herstellen.

Die Gebühren vom Team Verkehrsaufsicht der Stadt Norderstedt begleicht der Auftraggeber durch unaufgeforderten Nachweis der geleisteten Zahlungen und Inrechnungstellung.
Menge: 1,000 PSCH

### Bereich 2 Los 2 Aussenbereich

#### Abschnitt 2.1 2027

**2.1.10 Gebrauchsrasen mähen, max. 3 Schnitte in Einzelflächen**
Gebrauchsrasen mähen wie Pos. 1.1.10, jedoch ca. 169 Straßen und

Anzahl der zu kalkulierenden Pflegegänge im Jahr 2027 ab Anfang Juli max. 3 mal.

Die zu bearbeitenden Flächen sind digital im Geoportal der Stadt Norderstedt abzurufen.

(Die jährliche Gesamtarbeitsleistung beträgt 248.178 qm aufgeteilt auf max. 3 Mähgänge je 82.726 qm.)

Bestehend aus ca.
82.726 qm Mahdfläche x max. 3 Mähgänge
Abrechnung je einem m² Rasenmahd
Menge: 248178,000 qm

**2.1.20 Laubaufnahme, max. 1 Laubgang auf Flächen der Vor-Pos.**
Laubaufnahme auf Gebrauchsrasenflächen der Vorposition. Beauftragung nach Absprache als extra Leistung ohne Mähgang.

Laub aufnehmen, laden, transportieren und entsorgen.
Flächengröße in Einzelflächen von 1 qm bis über 1000 qm,
(ca. 169 Straßen)

(Die jährliche Gesamtarbeitsleistung beträgt 82.726 qm.)

Bestehend aus ca.
82.726 qm Laubaufnahmefläche x max. 1 Laubgang
Abrechnung je m² aufgenommener Fläche
Menge: 82726,000 qm

**2.1.30 Gebrauchsrasen mähen einschl. Laubaufnahme, max. 2 Pflegegänge auf Flächen der Vor-Pos.**
Gebrauchsrasen mähen wie Pos. 2.1.10, jedoch einschließlich Laubaufnahme wie in der Vorposition.

Anzahl der zu kalkulierenden Pflegegänge im Jahr max. 2 mal.

(Die jährliche Gesamtarbeitsleistung beträgt 165.452 qm aufgeteilt auf max. 2 Pflegegänge je 82.726 qm.)

Bestehend aus ca.
82.726 qm Mahd- und Laubaufnahmefläche x max. 2 Pflegegänge
Abrechnung je einem m² Rasenmahd einschl. Laubaufnahme
Menge: 165452,000 qm

**2.1.40 Landschaftsrasen mähen, max. 1 Schnitt in Einzelflächen**
Landschaftsrasen mähen einschl. Mahdgutaufnahme,
Flächengröße Einzelflächen von 1 qm bis ca. 1000 qm.
siehe hierzu die ZTV Punkt 1.1 und Punkt 1.2.
(ca. 34 Straßen)
Mahdarbeiten gemäß DIN 18919,
im Straßenbegleitgrün
mit unterschiedlichen topographischen Gegebenheiten.
Mahd mit Balkenmäher.

Die zu bearbeitenden Flächen sind digital im Geoportal der Stadt Norderstedt abzurufen.

Anzahl der zu kalkulierenden Schnitte im Jahr max. 1 mal,
Ende Juli.

(Die jährliche Gesamtarbeitsleistung beträgt 14.693 qm.)

Bestehend aus ca.
14.693 qm Mahdfläche x max. 1 Mähgang
Abrechnung je einem m² Rasenmahd
Menge: 14693,000 qm

**2.1.50 Landschaftsrasen mähen einschl. Laubaufnahme, max. 1 Pflegegang auf Flächen der Vor-Pos.**
Landschaftsrasen mähen,
wie in der Vorposition, jedoch einschließlich Laubaufnahme.

Laub aufnehmen, laden, transportieren und entsorgen.
Flächengröße Einzelflächen von 1 qm bis ca. 1000 qm,

Anzahl der zu kalkulierenden Pflegegänge im Jahr max. 1 mal,
Ende November.

(Die jährliche Gesamtarbeitsleistung beträgt 14.693 qm.)

Bestehend aus ca.
14.693 qm Mahd- und Laubaufnahmefläche x max. 1 Pflegegang
Abrechnung je einem m² Rasenmahd einschl. Laubaufnahme
Menge: 14693,000 qm

**2.1.60 Landschaftsrasen mähen im Wall- und Muldenbereich, max. 1 Schnitt in Einzelflächen**
Landschaftsrasen mähen einschl. Mahdgutaufnahme,
Flächengröße Einzelflächen von 1 qm bis ca. 1000 qm,
siehe hierzu die ZTV Punkt 1.1 und Punkt 1.2.
(ca. 22 Straßen)
Mahdarbeiten gemäß DIN 18919,
jedoch sind die Mäharbeiten im Wallbereich oder  im Bereich von Mulden bzw. Gräben entlang von Straßen durchzuführen;
diese Arbeiten können nur mit Freischneidern bzw. Handmähern ausgeführt werden,
max. Wallhöhe bis ca. 1,30 m,
Neigungsverhältnisse von ca. 1:2 bis ca. 1:1;

Die zu bearbeitenden Flächen sind digital im Geoportal der Stadt Norderstedt abzurufen.

Anzahl der zu kalkulierenden Schnitte im Jahr max. 1 mal,
Ende Juli.

(Die jährliche Gesamtarbeitsleistung beträgt 9.269 qm.)

Bestehend aus ca.
9.269 qm Mahdfläche x max. 1 Mähgang
Abrechnung je einem m² Rasenmahd
Menge: 9269,000 qm

**2.1.70 Landschaftsrasen mähen im Wall- und Muldenbereich, einschl. Laubaufnahme, max. 1 Pflegegang auf Flächen der Vor-Pos.**
Landschaftsrasen mähen im Wall- und Muldenbereich,
wie in der Vorposition, jedoch einschließlich Laubaufnahme.

Laub aufnehmen, laden, transportieren und entsorgen.
Flächengröße Einzelflächen von 1 qm bis ca. 1000 qm,

Anzahl der zu kalkulierenden Pflegegänge im Jahr max. 1 mal,
Ende November.

(Die jährliche Gesamtarbeitsleistung beträgt 9.269 qm)

Bestehend aus ca.
9.269 qm Mahd- und Laubaufnahmefläche x max. 1 Pflegegang
Abrechnung je einem m² Rasenmahd einschl. Laubaufnahme
Menge: 9269,000 qm

**2.1.80 Böschungsbereich mähen, max. 1 Schnitt**
Böschungsbereich mähen im Bereich von Wällen (wie in
Poppenbütteler Str. / Schleswig-Holstein-Str.) durchführen.
Flächengröße Einzelflächen von 1050 qm bis ca. 1070 qm,
siehe hierzu die ZTV Punkt 1.1 und Punkt 1.2.
(ca. 2 Straßen)
Mahdarbeiten gemäß DIN 18919.
Wuchshöhe bis ca. 1,20 m, aufkommende Brombeeren und Jungbäume sind mit zu entfernen,
entlang viel befahrener Straßen.
Auf den Flächen befinden sich mehrere gepflanzte Bäume und Sträucher, zu denen bei der Mahd 20 cm Abstand einzuhalten sind.

Böschung wurde im Jahr 2015 erstellt.
Böschungshöhe bis ca. 4,0 m
Steigungsverhältnisse von ca. 1:1 bis ca. 1:0,75

Einschließlich Aufnehmen und Aufladen des Mähgutes, Abtransport und Entsorgung.

Anzahl der zu kalkulierenden Pflegegänge im Jahr max. 1 mal,
Ende Juli.

(Die jährliche Gesamtarbeitsleistung beträgt 2.120,00 qm.)

Bestehend aus ca.
2.120,00 qm Böschungsfläche x max. 1 Pflegegang
Abrechnung je einem m² Rasenmahd
Menge: 2120,000 qm

**2.1.90 Sicherung der Pflegearbeiten**
*** Pauschalposition
Sicherung der Pflegearbeiten
(siehe ZTV Punkt 1.4 und 1.5)
entlang von Straßen
während der gesamten Zeit der durchzuführenden Mähdurchgänge der Pos. 2.1.10 bis Pos. 2.1.80 herstellen.

Die Gebühren vom Team Verkehrsaufsicht der Stadt Norderstedt begleicht der Auftraggeber durch unaufgeforderten Nachweis der geleisteten Zahlungen und Inrechnungstellung.
Menge: 1,000 PSCH

#### Abschnitt 2.2 2028

**2.2.10 Gebrauchsrasen mähen, max. 6 Schnitte in Einzelflächen**
Gebrauchsrasen mähen wie Pos. 2.1.10, jedoch

Anzahl der zu kalkulierenden Schnitte im Jahr max. 6 mal.

(Die jährliche Gesamtarbeitsleistung beträgt 496.356 qm aufgeteilt auf max. 6 Mähgänge je 82.726 qm.)

Bestehend aus ca.
82.726 qm Mahdfläche x max. 6 Mähgänge
Abrechnung je einem m² Rasenmahd
Menge: 496356,000 qm

**2.2.20 Laubaufnahme, max. 1 Laubgang auf Flächen der Vor-Pos.**
Laubaufnahme auf Gebrauchsrasenflächen der Vorposition. Beauftragung nach Absprache als extra Leistung ohne Mähgang.

Laub aufnehmen, laden, transportieren und entsorgen.
Flächengröße in Einzelflächen von 1 qm bis über 1000 qm,
(ca. 169 Straßen)

(Die jährliche Gesamtarbeitsleistung beträgt 82.726 qm.)

Bestehend aus ca.
82.726 qm Laubaufnahmefläche x max. 1 Laubgang
Abrechnung je m² aufgenommener Fläche
Menge: 82726,000 qm

**2.2.30 Gebrauchsrasen mähen einschl. Laubaufnahme, max. 2 Pflegegänge auf Flächen der Vor-Pos.**
Gebrauchsrasen mähen wie Pos. 2.2.10, jedoch einschließlich Laubaufnahme wie in der Vorposition.

Anzahl der zu kalkulierenden Pflegegänge im Jahr max. 2 mal.

(Die jährliche Gesamtarbeitsleistung beträgt 165.452 qm aufgeteilt auf max. 2 Pflegegänge je 82.726 qm.)

Bestehend aus ca.
82.726 qm Mahd- und Laubaufnahmefläche x max. 2 Pflegegänge
Abrechnung je einem m² Rasenmahd einschl. Laubaufnahme
Menge: 165452,000 qm

**2.2.40 Landschaftsrasen mähen, max. 1 Schnitt in Einzelflächen**
Landschaftsrasen mähen einschl. Mahdgutaufnahme,
wie Pos. 2.1.40.

Anzahl der zu kalkulierenden Schnitte im Jahr max. 1 mal,
Ende Juli.

(Die jährliche Gesamtarbeitsleistung beträgt 14.693 qm.)

Bestehend aus ca.
14.693 qm Mahdfläche x max. 1 Mähgang
Abrechnung je einem m² Rasenmahd
Menge: 14693,000 qm

**2.2.50 Landschaftsrasen mähen einschl. Laubaufnahme, max. 1 Pflegegang auf Flächen der Vor-Pos.**
Landschaftsrasen mähen,
wie in der Vorposition, jedoch einschließlich Laubaufnahme.

Laub aufnehmen, laden, transportieren und entsorgen.
Flächengröße Einzelflächen von 1 qm bis ca. 1000 qm,

Anzahl der zu kalkulierenden Pflegegänge im Jahr max. 1 mal,
Ende November.

(Die jährliche Gesamtarbeitsleistung beträgt 14.693 qm.)

Bestehend aus ca.
14.693 qm Mahd- und Laubaufnahmefläche x max. 1 Pflegegang
Abrechnung je einem m² Rasenmahd einschl. Laubaufnahme
Menge: 14693,000 qm

**2.2.60 Landschaftsrasen mähen im Wall- und Muldenbereich, max. 1 Schnitt in Einzelflächen**
Landschaftsrasen mähen im Wall- und Muldenbereich einschl. Mahdgutaufnahme, wie Pos. 2.1.60.

Anzahl der zu kalkulierenden Schnitte im Jahr max. 1 mal,
Ende Juli.

(Die jährliche Gesamtarbeitsleistung beträgt 9.269 qm.)

Bestehend aus ca.
9.269 qm Mahdfläche x max. 1 Mähgang
Abrechnung je einem m² Rasenmahd
Menge: 9269,000 qm

**2.2.70 Landschaftsrasen mähen im Wall- und Muldenbereich, einschl. Laubaufnahme, max. 1 Pflegegang auf Flächen der Vor-Pos.**
Landschaftsrasen mähen im Wall- und Muldenbereich,
wie in der Vorposition, jedoch einschließlich Laubaufnahme.

Laub aufnehmen, laden, transportieren und entsorgen.
Flächengröße Einzelflächen von 1 qm bis ca. 1000 qm,

Anzahl der zu kalkulierenden Pflegegänge im Jahr max. 1 mal,
Ende November.

(Die jährliche Gesamtarbeitsleistung beträgt 9.269 qm)

Bestehend aus ca.
9.269 qm Mahd- und Laubaufnahmefläche x max. 1 Pflegegang
Abrechnung je einem m² Rasenmahd einschl. Laubaufnahme
Menge: 9269,000 qm

**2.2.80 Böschungsbereich mähen, max. 1 Schnitt**
Böschungsbereich mähen im Bereich von Wällen, einschließlich Aufnehmen und Aufladen des Mähgutes, Abtransport und Entsorgung wie Pos. 2.1.80.

Anzahl der zu kalkulierenden Pflegegänge im Jahr max. 1 mal,
Ende Juli.

(Die jährliche Gesamtarbeitsleistung beträgt 2.120,00 qm.)

Bestehend aus ca.
2.120,00 qm Böschungsfläche x max. 1 Pflegegang
Abrechnung je einem m² Rasenmahd
Menge: 2120,000 qm

**2.2.90 Sicherung der Pflegearbeiten**
*** Pauschalposition
Sicherung der Pflegearbeiten
(siehe ZTV Punkt 1.4 und 1.5)
entlang von Straßen
während der gesamten Zeit der durchzuführenden Mähdurchgänge der Pos. 2.2.10 bis Pos. 2.2.80 herstellen.

Die Gebühren vom Team Verkehrsaufsicht der Stadt Norderstedt begleicht der Auftraggeber durch unaufgeforderten Nachweis der geleisteten Zahlungen und Inrechnungstellung.
Menge: 1,000 PSCH

#### Abschnitt 2.3 2029

**2.3.10 Gebrauchsrasen mähen, max. 6 Schnitte in Einzelflächen**
Gebrauchsrasen mähen wie Pos. 2.2.10.

(Die jährliche Gesamtarbeitsleistung beträgt 496.356 qm aufgeteilt auf max. 6 Mähgänge je 82.726 qm.)

Bestehend aus ca.
82.726 qm Mahdfläche x max. 6 Mähgänge
Abrechnung je einem m² Rasenmahd
Menge: 496356,000 qm

**2.3.20 Laubaufnahme, max. 1 Laubgang auf Flächen der Vor-Pos.**
Laubaufnahme auf Gebrauchsrasenflächen der Vorposition. Beauftragung nach Absprache als extra Leistung ohne Mähgang.

Laub aufnehmen, laden, transportieren und entsorgen.
Flächengröße in Einzelflächen von 1 qm bis über 1000 qm,
(ca. 169 Straßen)

(Die jährliche Gesamtarbeitsleistung beträgt 82.726 qm.)

Bestehend aus ca.
82.726 qm Laubaufnahmefläche x max. 1 Laubgang
Abrechnung je m² aufgenommener Fläche
Menge: 82726,000 qm

**2.3.30 Gebrauchsrasen mähen einschl. Laubaufnahme, max. 2 Pflegegänge auf Flächen der Vor-Pos.**
Gebrauchsrasen mähen wie Pos. 2.3.10, jedoch einschließlich Laubaufnahme wie in der Vorposition.

Anzahl der zu kalkulierenden Pflegegänge im Jahr max. 2 mal.

(Die jährliche Gesamtarbeitsleistung beträgt 165.452 qm aufgeteilt auf max. 2 Pflegegänge je 82.726 qm.)

Bestehend aus ca.
82.726 qm Mahd- und Laubaufnahmefläche x max. 2 Pflegegänge
Abrechnung je einem m² Rasenmahd einschl. Laubaufnahme
Menge: 165452,000 qm

**2.3.40 Landschaftsrasen mähen, max. 1 Schnitt in Einzelflächen**
Landschaftsrasen mähen einschl. Mahdgutaufnahme,
wie Pos. 2.1.40.

Anzahl der zu kalkulierenden Schnitte im Jahr max. 1 mal,
Ende Juli.

(Die jährliche Gesamtarbeitsleistung beträgt 14.693 qm.)

Bestehend aus ca.
14.693 qm Mahdfläche x max. 1 Mähgang
Abrechnung je einem m² Rasenmahd
Menge: 14693,000 qm

**2.3.50 Landschaftsrasen mähen einschl. Laubaufnahme, max. 1 Pflegegang auf Flächen der Vor-Pos.**
Landschaftsrasen mähen,
wie in der Vorposition, jedoch einschließlich Laubaufnahme.

Laub aufnehmen, laden, transportieren und entsorgen.
Flächengröße Einzelflächen von 1 qm bis ca. 1000 qm,

Anzahl der zu kalkulierenden Pflegegänge im Jahr max. 1 mal,
Ende November.

(Die jährliche Gesamtarbeitsleistung beträgt 14.693 qm.)

Bestehend aus ca.
14.693 qm Mahd- und Laubaufnahmefläche x max. 1 Pflegegang
Abrechnung je einem m² Rasenmahd einschl. Laubaufnahme
Menge: 14693,000 qm

**2.3.60 Landschaftsrasen mähen im Wall- und Muldenbereich, max. 1 Schnitt in Einzelflächen**
Landschaftsrasen mähen im Wall- und Muldenbereich einschl. Mahdgutaufnahme, wie Pos. 2.1.60.

Anzahl der zu kalkulierenden Schnitte im Jahr max. 1 mal,
Ende Juli.

(Die jährliche Gesamtarbeitsleistung beträgt 9.269 qm.)

Bestehend aus ca.
9.269 qm Mahdfläche x max. 1 Mähgang
Abrechnung je einem m² Rasenmahd
Menge: 9269,000 qm

**2.3.70 Landschaftsrasen mähen im Wall- und Muldenbereich, einschl. Laubaufnahme, max. 1 Pflegegang auf Flächen der Vor-Pos.**
Landschaftsrasen mähen im Wall- und Muldenbereich,
wie in der Vorposition, jedoch einschließlich Laubaufnahme.

Laub aufnehmen, laden, transportieren und entsorgen.
Flächengröße Einzelflächen von 1 qm bis ca. 1000 qm,

Anzahl der zu kalkulierenden Pflegegänge im Jahr max. 1 mal,
Ende November.

(Die jährliche Gesamtarbeitsleistung beträgt 9.269 qm)

Bestehend aus ca.
9.269 qm Mahd- und Laubaufnahmefläche x max. 1 Pflegegang
Abrechnung je einem m² Rasenmahd einschl. Laubaufnahme
Menge: 9269,000 qm

**2.3.80 Böschungsbereich mähen, max. 1 Schnitt**
Böschungsbereich mähen im Bereich von Wällen, einschließlich Aufnehmen und Aufladen des Mähgutes, Abtransport und Entsorgung wie Pos. 2.1.80.

Anzahl der zu kalkulierenden Pflegegänge im Jahr max. 1 mal,
Ende Juli.

(Die jährliche Gesamtarbeitsleistung beträgt 2.120,00 qm.)

Bestehend aus ca.
2.120,00 qm Böschungsfläche x max. 1 Pflegegang
Abrechnung je einem m² Rasenmahd
Menge: 2120,000 qm

**2.3.90 Sicherung der Pflegearbeiten**
*** Pauschalposition
Sicherung der Pflegearbeiten
(siehe ZTV Punkt 1.4 und 1.5)
entlang von Straßen
während der gesamten Zeit der durchzuführenden Mähdurchgänge der Pos. 2.3.10 bis Pos. 2.3.80 herstellen.

Die Gebühren vom Team Verkehrsaufsicht der Stadt Norderstedt begleicht der Auftraggeber durch unaufgeforderten Nachweis der geleisteten Zahlungen und Inrechnungstellung.
Menge: 1,000 PSCH
